# PAVIMENTACION CAMINOS MUNICIPALES EN NIJAR. PLAN CAMINOS MUNICIPALES 2014

- Propiedad del archivo: F.YEBRA
- Formato: FIEBDC-3/95
- Programa: Pres21 V.6.0
- Precios: ámbitos: Almería
- Costes indirectos: 6 %
- Código: PRESUP01
Importe: Almería 426349.05; 426349.05; 426349.05

## 01 CAMINO ALBARICOQUES A CORTIJO DEL FRAILE
Importe: Almería 50826.42

**65AMT00003D** M REPERFILADO DE CUNETAS
1800 M × 0.32 (0.34 con costes indirectos) = 612.00
Precios: Almería 0.32
REPERFILADO DE CUNETAS CON MOTONIVELADORA.

| Código | Ud | Descripción | Rendimiento | Precio | Importe |
|---|---|---|---|---|---|
| TPO0200 | h | PEON ORDINARIO (mano de obra; Almería 14.78) | 0.006 | 14.78 | 0.09 |
| MN00100 | h | MOTONIVELADORA (maquinaria; Almería 45.11) | 0.005 | 45.11 | 0.23 |
|  |  | Total |  |  | 0.32 |

| Medición | Uds. | Largo | Parcial |
|---|---|---|---|
|  | 2 | 900 | 1800.00 |
| Total |  |  | 1800 |

**65AMT0010D** M2 REFINO Y PLANEO DEL CAMINO
4500 M2 × 0.44 (0.47 con costes indirectos) = 2115.00
Precios: Almería 0.44
REFINO Y PLANEO DE CAMINO, INCLUSO APERTURA DE CUNETAS.

| Código | Ud | Descripción | Rendimiento | Precio | Importe |
|---|---|---|---|---|---|
| MN00150D | H. | MOTONIVELADORA DE 150 C.V. (maquinaria; Almería 49.26) | 0.004 | 49.26 | 0.20 |
| TPO0200 | h | PEON ORDINARIO | 0.016 | 14.78 | 0.24 |
|  |  | Total |  |  | 0.44 |

| Medición | Uds. | Largo | Ancho | Parcial |
|---|---|---|---|---|
|  | 1 | 900 | 5 | 4500.00 |
| Total |  |  |  | 4500 |

**65AMT00101D** M LIMPIEZA CUNETAS CON MOTONIVELADORA.
900 M × 0.13 (0.14 con costes indirectos) = 126.00
Precios: Almería 0.13
LIMPIEZA DE CUNETAS CON MOTONIVELADORA, EN TRABAJOS DE CONSERVACIóN DE CAMINOS, HASTA UNA PROFUNDIDAD DE 50 CM.

| Código | Ud | Descripción | Rendimiento | Precio | Importe |
|---|---|---|---|---|---|
| MN00100 | h | MOTONIVELADORA | 0.002 | 45.11 | 0.09 |
| TPO0200 | h | PEON ORDINARIO | 0.003 | 14.78 | 0.04 |
|  |  | Total |  |  | 0.13 |

**65PFL00011D** TN. EMULSION ASFALT. ECR-1, RIEGOS ADHE
4.5 TN. × 506.5 (536.89 con costes indirectos) = 2416.01
Precios: Almería 506.5
EMULSION ASFALTICA ECR-1 EMPLEADA EN RIEGOS ADHERENCIA O ECI EN RIEGOS DE IMPRIMACION.

| Código | Ud | Descripción | Rendimiento | Precio | Importe |
|---|---|---|---|---|---|
| UP01211D | TN. | EMULSION ASFALTICA ECR-1 (material; Almería 460) | 1 | 460 | 460.00 |
| MK00270D | H. | CAMION REGADOR LIGANTES 5.00 (maquinaria; Almería 46.18) | 1 | 46.18 | 46.18 |
| TC00100D | H. | CAPATAZ (mano de obra; Almería 19.08) | 0.001 | 19.08 | 0.02 |
| TPO0200 | h | PEON ORDINARIO | 0.02 | 14.78 | 0.30 |
|  |  | Total |  |  | 506.5 |

| Medición | Uds. | Largo | Ancho | Alto | Parcial |
|---|---|---|---|---|---|
|  | 1 | 900 | 5 | 0.001 | 4.50 |
| Total |  |  |  |  | 4.5 |

**65PFMC0021D** TN. AC/16/RODADURA/B_50-70/SEMIGRUESA (ANT. S-12)
661.5 TN. × 22.21 (23.54 con costes indirectos) = 15571.71
Precios: Almería 22.21
MEZCLA BITUMINOSA EN CALIENTE TIPO HORMIGON BITUMINOSOS, TIPOS AC-22 BIN S O AC-16 SURF S, FABRICADO Y EMPLEADO EN PAVIMENTO TOTALMENTE TERMINADO, SIN INCLUIR EL IMPORTE DEL BETUN.

| Código | Ud | Descripción | Rendimiento | Precio | Importe |
|---|---|---|---|---|---|
| AC00150D | M3. | ARIDO ARTIF.FINO P/MEZCLAS A (material; Almería 5.85) | 0.23 | 5.85 | 1.35 |
| AC00151D | M3. | ARIDO ARTIF.GRUESO P/MEZCL.A (material; Almería 5.85) | 0.34 | 5.85 | 1.99 |
| GC00200 | t | CEMENTO CEM II/A-L 32,5 N EN SACOS (material; Almería 92.54) | 0.06 | 92.54 | 5.55 |
| MX00100D | UD. | TM.xKM. TRANSPORTE MATERI/CA (maquinaria; Almería 0.07) | 50 | 0.07 | 3.50 |
| MA00150D | H. | PLAN.AGLOM.ASFALT/CALIENTE 8 (maquinaria; Almería 164.59) | 0.02 | 164.59 | 3.29 |
| ME00270D | H. | EXTENDEDORA AGLOM.ASFAL.S/OR (maquinaria; Almería 46.18) | 0.05 | 46.18 | 2.31 |
| MR00450D | H. | APISONADORA ESTATICA DE 10 TN. (maquinaria; Almería 25.86) | 0.05 | 25.86 | 1.29 |
| MR00460D | H. | COMPACT.NEUMATICOS AUTOPROPU (maquinaria; Almería 38.79) | 0.032 | 38.79 | 1.24 |
| TC00100D | H. | CAPATAZ | 0.05 | 19.08 | 0.95 |
| TPO0200 | h | PEON ORDINARIO | 0.05 | 14.78 | 0.74 |
|  |  | Total |  |  | 22.21 |

| Medición | Uds. | Largo | Ancho | Alto | Parcial |
|---|---|---|---|---|---|
|  | 2.45 | 900 | 5 | 0.06 | 661.50 |
| Total |  |  |  |  | 661.5 |

**65PFL00001D** TN. BETUN ASFALT.35/50 MEZ/CALIE
29.768 TN. × 540 (572.4 con costes indirectos) = 17039.20
Precios: Almería 540
BETUN ASFALTICO 35/50 EMPLEADO EN MEZCLAS ASFALTICAS EN CALIENTE.

| Código | Ud | Descripción | Rendimiento | Precio | Importe |
|---|---|---|---|---|---|
| UP01206D | TN. | BETUN ASFALTICO B 35/50 ó 50/70 (material; Almería 540) | 1 | 540 | 540.00 |
|  |  | Total |  |  | 540 |

| Medición | Uds. | Largo | Alto | Parcial |
|---|---|---|---|---|
| Betún D= 45Kg/Tn | 0.45 | 661.5 | 0.1 | 29.768 |
| Total |  |  |  | 29.768 |

**65PFC00011D** M3. ZAHORRA ARTIFICIAL, I/EXTEND
675 M3. × 18.09 (19.18 con costes indirectos) = 12946.50
Precios: Almería 18.09
ZAHORRA ARTIFICIAL, INCLUSO EXTENDIDO Y COMPACTACION AL 100% DEL PROCTOR MODIFICADO. TOTALMENTE TERMINADA

| Código | Ud | Descripción | Rendimiento | Precio | Importe |
|---|---|---|---|---|---|
| AW00101D | M3. | ZAHORRA ARTIFICIAL S/CAMION EN CANTERA. (material; Almería 4.99) | 1 | 4.99 | 4.99 |
| MX00100D | UD. | TM.xKM. TRANSPORTE MATERI/CA | 65 | 0.07 | 4.55 |
| MN00150D | H. | MOTONIVELADORA DE 150 C.V. | 0.12 | 49.26 | 5.91 |
| TC00100D | H. | CAPATAZ | 0.04 | 19.08 | 0.76 |
| TP00200 | h | PEON ORDINARIO (mano de obra; Almería 15.68) | 0.12 | 15.68 | 1.88 |
|  |  | Total |  |  | 18.09 |

| Medición | Uds. | Largo | Ancho | Alto | Parcial |
|---|---|---|---|---|---|
|  | 1 | 900 | 5 | 0.15 | 675.00 |
| Total |  |  |  |  | 675 |

## 02 CAMINO EL HUALIX
Importe: Almería 61061.76

**65AMT00003D** M REPERFILADO DE CUNETAS
2400 M × 0.32 (0.34 con costes indirectos) = 816.00

| Medición | Uds. | Largo | Parcial |
|---|---|---|---|
|  | 2 | 1200 | 2400.00 |
| Total |  |  | 2400 |

**65AMT0010D** M2 REFINO Y PLANEO DEL CAMINO
5400 M2 × 0.44 (0.47 con costes indirectos) = 2538.00

| Medición | Uds. | Largo | Ancho | Parcial |
|---|---|---|---|---|
|  | 1 | 1200 | 4.5 | 5400.00 |
| Total |  |  |  | 5400 |

**65AMT00101D** M LIMPIEZA CUNETAS CON MOTONIVELADORA.
1000 M × 0.13 (0.14 con costes indirectos) = 140.00

**65PFL00011D** TN. EMULSION ASFALT. ECR-1, RIEGOS ADHE
5.4 TN. × 506.5 (536.89 con costes indirectos) = 2899.21

| Medición | Uds. | Largo | Ancho | Alto | Parcial |
|---|---|---|---|---|---|
|  | 1 | 1200 | 4.5 | 0.001 | 5.40 |
| Total |  |  |  |  | 5.4 |

**65PFMC0021D** TN. AC/16/RODADURA/B_50-70/SEMIGRUESA (ANT. S-12)
793.8 TN. × 22.21 (23.54 con costes indirectos) = 18686.05

| Medición | Uds. | Largo | Ancho | Alto | Parcial |
|---|---|---|---|---|---|
|  | 2.45 | 1200 | 4.5 | 0.06 | 793.80 |
| Total |  |  |  |  | 793.8 |

**65PFL00001D** TN. BETUN ASFALT.35/50 MEZ/CALIE
35.721 TN. × 540 (572.4 con costes indirectos) = 20446.70

| Medición | Uds. | Largo | Alto | Parcial |
|---|---|---|---|---|
| Betún D= 45Kg/Tn | 0.45 | 793.8 | 0.1 | 35.721 |
| Total |  |  |  | 35.721 |

**65PFC00011D** M3. ZAHORRA ARTIFICIAL, I/EXTEND
810 M3. × 18.09 (19.18 con costes indirectos) = 15535.80

| Medición | Uds. | Largo | Ancho | Alto | Parcial |
|---|---|---|---|---|---|
|  | 1 | 1200 | 4.5 | 0.15 | 810.00 |
| Total |  |  |  |  | 810 |

## 03 CAMINO LA CANALILLA
Importe: Almería 31007.57

**65AMT00003D** M REPERFILADO DE CUNETAS
1080 M × 0.32 (0.34 con costes indirectos) = 367.20

| Medición | Uds. | Largo | Parcial |
|---|---|---|---|
|  | 2 | 540 | 1080.00 |
| Total |  |  | 1080 |

**65AMT0010D** M2 REFINO Y PLANEO DEL CAMINO
2700 M2 × 0.44 (0.47 con costes indirectos) = 1269.00

| Medición | Uds. | Largo | Ancho | Parcial |
|---|---|---|---|---|
|  | 1 | 540 | 5 | 2700.00 |
| Total |  |  |  | 2700 |

**65AMT00101D** M LIMPIEZA CUNETAS CON MOTONIVELADORA.
540 M × 0.13 (0.14 con costes indirectos) = 75.60

**65PFL00011D** TN. EMULSION ASFALT. ECR-1, RIEGOS ADHE
2.7 TN. × 506.5 (536.89 con costes indirectos) = 1449.60

| Medición | Uds. | Largo | Ancho | Alto | Parcial |
|---|---|---|---|---|---|
|  | 1 | 540 | 5 | 0.001 | 2.70 |
| Total |  |  |  |  | 2.7 |

**65PFMC0021D** TN. AC/16/RODADURA/B_50-70/SEMIGRUESA (ANT. S-12)
396.9 TN. × 22.21 (23.54 con costes indirectos) = 9343.03

| Medición | Uds. | Largo | Ancho | Alto | Parcial |
|---|---|---|---|---|---|
|  | 2.45 | 540 | 5 | 0.06 | 396.90 |
| Total |  |  |  |  | 396.9 |

**65PFL00001D** TN. BETUN ASFALT.35/50 MEZ/CALIE
17.861 TN. × 540 (572.4 con costes indirectos) = 10223.64

| Medición | Uds. | Largo | Alto | Parcial |
|---|---|---|---|---|
| Betún D= 45Kg/Tn | 0.45 | 396.9 | 0.1 | 17.861 |
| Total |  |  |  | 17.861 |

**65PFC00011D** M3. ZAHORRA ARTIFICIAL, I/EXTEND
405 M3. × 18.09 (19.18 con costes indirectos) = 7767.90

| Medición | Uds. | Largo | Ancho | Alto | Parcial |
|---|---|---|---|---|---|
|  | 1 | 540 | 5 | 0.15 | 405.00 |
| Total |  |  |  |  | 405 |

**71ZWR00001D** UD RECRECIDO DE TAPA DE FUNDICI
8 UD × 60.33 (63.95 con costes indirectos) = 511.60
Precios: Almería 60.33
RECRECIDO DE TAPA DE ARQUETAS HORMIGON O FUNDICION.

| Código | Ud | Descripción | Rendimiento | Precio | Importe |
|---|---|---|---|---|---|
| MC00150D | h | COMPRESOR MOVIL DE 60 C.V. (maquinaria; Almería 10.13) | 0.3 | 10.13 | 3.04 |
| MC00160D | h | MARTILLO NEUMAT.ROMPEDOR 40 (maquinaria; Almería 8.59) | 0.3 | 8.59 | 2.58 |
| ME00300 | h | PALA CARGADORA (maquinaria; Almería 23.87) | 0.1 | 23.87 | 2.39 |
| MK00100 | h | CAMIóN BASCULANTE (maquinaria; Almería 25.6) | 0.1 | 25.6 | 2.56 |
| CH04121 | m3 | HORMIGON HM-20/P/15/IIb. SUMINISTRADO. (material; Almería 45.5) | 0.3 | 45.5 | 13.65 |
| TO02100 | h | OFICIAL 1ª (mano de obra; Almería 18.52) | 1 | 18.52 | 18.52 |
| TP00200 | h | PEON ORDINARIO | 1 | 15.68 | 15.68 |
| TC00100D | H. | CAPATAZ | 0.1 | 19.08 | 1.91 |
|  |  | Total |  |  | 60.33 |

## 04 CAMINO DEL 14 A LA PARED
Importe: Almería 29435.39

**65AMT00003D** M REPERFILADO DE CUNETAS
1480 M × 0.32 (0.34 con costes indirectos) = 503.20

| Medición | Uds. | Largo | Parcial |
|---|---|---|---|
|  | 2 | 740 | 1480.00 |
| Total |  |  | 1480 |

**65AMT0010D** M2 REFINO Y PLANEO DEL CAMINO
2590 M2 × 0.44 (0.47 con costes indirectos) = 1217.30

| Medición | Uds. | Largo | Ancho | Parcial |
|---|---|---|---|---|
|  | 1 | 740 | 3.5 | 2590.00 |
| Total |  |  |  | 2590 |

**65AMT00101D** M LIMPIEZA CUNETAS CON MOTONIVELADORA.
740 M × 0.13 (0.14 con costes indirectos) = 103.60

**65PFL00011D** TN. EMULSION ASFALT. ECR-1, RIEGOS ADHE
2.59 TN. × 506.5 (536.89 con costes indirectos) = 1390.55

| Medición | Uds. | Largo | Ancho | Alto | Parcial |
|---|---|---|---|---|---|
|  | 1 | 740 | 3.5 | 0.001 | 2.59 |
| Total |  |  |  |  | 2.59 |

**65PFMC0021D** TN. AC/16/RODADURA/B_50-70/SEMIGRUESA (ANT. S-12)
380.73 TN. × 22.21 (23.54 con costes indirectos) = 8962.38

| Medición | Uds. | Largo | Ancho | Alto | Parcial |
|---|---|---|---|---|---|
|  | 2.45 | 740 | 3.5 | 0.06 | 380.73 |
| Total |  |  |  |  | 380.73 |

**65PFL00001D** TN. BETUN ASFALT.35/50 MEZ/CALIE
17.133 TN. × 540 (572.4 con costes indirectos) = 9806.93

| Medición | Uds. | Largo | Alto | Parcial |
|---|---|---|---|---|
| Betún D= 45Kg/Tn | 0.45 | 380.73 | 0.1 | 17.133 |
| Total |  |  |  | 17.133 |

**65PFC00011D** M3. ZAHORRA ARTIFICIAL, I/EXTEND
388.5 M3. × 18.09 (19.18 con costes indirectos) = 7451.43

| Medición | Uds. | Largo | Ancho | Alto | Parcial |
|---|---|---|---|---|---|
|  | 1 | 740 | 3.5 | 0.15 | 388.50 |
| Total |  |  |  |  | 388.5 |

## 05 CAMINO DE LOS JIMENILLOS
Importe: Almería 37272.78

**65AMT00003D** M REPERFILADO DE CUNETAS
1320 M × 0.32 (0.34 con costes indirectos) = 448.80

| Medición | Uds. | Largo | Parcial |
|---|---|---|---|
|  | 2 | 660 | 1320.00 |
| Total |  |  | 1320 |

**65AMT0010D** M2 REFINO Y PLANEO DEL CAMINO
3300 M2 × 0.44 (0.47 con costes indirectos) = 1551.00

| Medición | Uds. | Largo | Ancho | Parcial |
|---|---|---|---|---|
|  | 1 | 660 | 5 | 3300.00 |
| Total |  |  |  | 3300 |

**65AMT00101D** M LIMPIEZA CUNETAS CON MOTONIVELADORA.
660 M × 0.13 (0.14 con costes indirectos) = 92.40

**65PFL00011D** TN. EMULSION ASFALT. ECR-1, RIEGOS ADHE
3.3 TN. × 506.5 (536.89 con costes indirectos) = 1771.74

| Medición | Uds. | Largo | Ancho | Alto | Parcial |
|---|---|---|---|---|---|
|  | 1 | 660 | 5 | 0.001 | 3.30 |
| Total |  |  |  |  | 3.3 |

**65PFMC0021D** TN. AC/16/RODADURA/B_50-70/SEMIGRUESA (ANT. S-12)
485.1 TN. × 22.21 (23.54 con costes indirectos) = 11419.25

| Medición | Uds. | Largo | Ancho | Alto | Parcial |
|---|---|---|---|---|---|
|  | 2.45 | 660 | 5 | 0.06 | 485.10 |
| Total |  |  |  |  | 485.1 |

**65PFL00001D** TN. BETUN ASFALT.35/50 MEZ/CALIE
21.83 TN. × 540 (572.4 con costes indirectos) = 12495.49

| Medición | Uds. | Largo | Alto | Parcial |
|---|---|---|---|---|
| Betún D= 45Kg/Tn | 0.45 | 485.1 | 0.1 | 21.83 |
| Total |  |  |  | 21.83 |

**65PFC00011D** M3. ZAHORRA ARTIFICIAL, I/EXTEND
495 M3. × 18.09 (19.18 con costes indirectos) = 9494.10

| Medición | Uds. | Largo | Ancho | Alto | Parcial |
|---|---|---|---|---|---|
|  | 1 | 660 | 5 | 0.15 | 495.00 |
| Total |  |  |  |  | 495 |

## 06 CAMINO EL LIMITE. RUESCAS.LAS PALMERAS
Importe: Almería 51955.6

**65AMT00003D** M REPERFILADO DE CUNETAS
1840 M × 0.32 (0.34 con costes indirectos) = 625.60

| Medición | Uds. | Largo | Parcial |
|---|---|---|---|
|  | 2 | 920 | 1840.00 |
| Total |  |  | 1840 |

**65AMT0010D** M2 REFINO Y PLANEO DEL CAMINO
4600 M2 × 0.44 (0.47 con costes indirectos) = 2162.00

| Medición | Uds. | Largo | Ancho | Parcial |
|---|---|---|---|---|
|  | 1 | 920 | 5 | 4600.00 |
| Total |  |  |  | 4600 |

**65AMT00101D** M LIMPIEZA CUNETAS CON MOTONIVELADORA.
920 M × 0.13 (0.14 con costes indirectos) = 128.80

**65PFL00011D** TN. EMULSION ASFALT. ECR-1, RIEGOS ADHE
4.6 TN. × 506.5 (536.89 con costes indirectos) = 2469.69

| Medición | Uds. | Largo | Ancho | Alto | Parcial |
|---|---|---|---|---|---|
|  | 1 | 920 | 5 | 0.001 | 4.60 |
| Total |  |  |  |  | 4.6 |

**65PFMC0021D** TN. AC/16/RODADURA/B_50-70/SEMIGRUESA (ANT. S-12)
676.2 TN. × 22.21 (23.54 con costes indirectos) = 15917.75

| Medición | Uds. | Largo | Ancho | Alto | Parcial |
|---|---|---|---|---|---|
|  | 2.45 | 920 | 5 | 0.06 | 676.20 |
| Total |  |  |  |  | 676.2 |

**65PFL00001D** TN. BETUN ASFALT.35/50 MEZ/CALIE
30.429 TN. × 540 (572.4 con costes indirectos) = 17417.56

| Medición | Uds. | Largo | Alto | Parcial |
|---|---|---|---|---|
| Betún D= 45Kg/Tn | 0.45 | 676.2 | 0.1 | 30.429 |
| Total |  |  |  | 30.429 |

**65PFC00011D** M3. ZAHORRA ARTIFICIAL, I/EXTEND
690 M3. × 18.09 (19.18 con costes indirectos) = 13234.20

| Medición | Uds. | Largo | Ancho | Alto | Parcial |
|---|---|---|---|---|---|
|  | 1 | 920 | 5 | 0.15 | 690.00 |
| Total |  |  |  |  | 690 |

## 07 CAMINO DE EL NAZARENO A CARRETERA MICHELIN
Importe: Almería 40808.5

**65AMT00003D** M REPERFILADO DE CUNETAS
1800 M × 0.32 (0.34 con costes indirectos) = 612.00

| Medición | Uds. | Largo | Parcial |
|---|---|---|---|
|  | 2 | 900 | 1800.00 |
| Total |  |  | 1800 |

**65AMT0010D** M2 REFINO Y PLANEO DEL CAMINO
3600 M2 × 0.44 (0.47 con costes indirectos) = 1692.00

| Medición | Uds. | Largo | Ancho | Parcial |
|---|---|---|---|---|
|  | 1 | 900 | 4 | 3600.00 |
| Total |  |  |  | 3600 |

**65AMT00101D** M LIMPIEZA CUNETAS CON MOTONIVELADORA.
900 M × 0.13 (0.14 con costes indirectos) = 126.00

**65PFL00011D** TN. EMULSION ASFALT. ECR-1, RIEGOS ADHE
3.6 TN. × 506.5 (536.89 con costes indirectos) = 1932.80

| Medición | Uds. | Largo | Ancho | Alto | Parcial |
|---|---|---|---|---|---|
|  | 1 | 900 | 4 | 0.001 | 3.60 |
| Total |  |  |  |  | 3.6 |

**65PFMC0021D** TN. AC/16/RODADURA/B_50-70/SEMIGRUESA (ANT. S-12)
529.2 TN. × 22.21 (23.54 con costes indirectos) = 12457.37

| Medición | Uds. | Largo | Ancho | Alto | Parcial |
|---|---|---|---|---|---|
|  | 2.45 | 900 | 4 | 0.06 | 529.20 |
| Total |  |  |  |  | 529.2 |

**65PFL00001D** TN. BETUN ASFALT.35/50 MEZ/CALIE
23.814 TN. × 540 (572.4 con costes indirectos) = 13631.13

| Medición | Uds. | Largo | Alto | Parcial |
|---|---|---|---|---|
| Betún D= 45Kg/Tn | 0.45 | 529.2 | 0.1 | 23.814 |
| Total |  |  |  | 23.814 |

**65PFC00011D** M3. ZAHORRA ARTIFICIAL, I/EXTEND
540 M3. × 18.09 (19.18 con costes indirectos) = 10357.20

| Medición | Uds. | Largo | Ancho | Alto | Parcial |
|---|---|---|---|---|---|
|  | 1 | 900 | 4 | 0.15 | 540.00 |
| Total |  |  |  |  | 540 |

## 08 CAMINO CURVA DEL NAZARENO
Importe: Almería 55998.81

**65AMT00003D** M REPERFILADO DE CUNETAS
2200 M × 0.32 (0.34 con costes indirectos) = 748.00

| Medición | Uds. | Largo | Parcial |
|---|---|---|---|
|  | 2 | 1100 | 2200.00 |
| Total |  |  | 2200 |

**65AMT0010D** M2 REFINO Y PLANEO DEL CAMINO
4950 M2 × 0.44 (0.47 con costes indirectos) = 2326.50

| Medición | Uds. | Largo | Ancho | Parcial |
|---|---|---|---|---|
|  | 1 | 1100 | 4.5 | 4950.00 |
| Total |  |  |  | 4950 |

**65AMT00101D** M LIMPIEZA CUNETAS CON MOTONIVELADORA.
1100 M × 0.13 (0.14 con costes indirectos) = 154.00

**65PFL00011D** TN. EMULSION ASFALT. ECR-1, RIEGOS ADHE
4.95 TN. × 506.5 (536.89 con costes indirectos) = 2657.61

| Medición | Uds. | Largo | Ancho | Alto | Parcial |
|---|---|---|---|---|---|
|  | 1 | 1100 | 4.5 | 0.001 | 4.95 |
| Total |  |  |  |  | 4.95 |

**65PFMC0021D** TN. AC/16/RODADURA/B_50-70/SEMIGRUESA (ANT. S-12)
727.65 TN. × 22.21 (23.54 con costes indirectos) = 17128.88

| Medición | Uds. | Largo | Ancho | Alto | Parcial |
|---|---|---|---|---|---|
|  | 2.45 | 1100 | 4.5 | 0.06 | 727.65 |
| Total |  |  |  |  | 727.65 |

**65PFL00001D** TN. BETUN ASFALT.35/50 MEZ/CALIE
32.744 TN. × 540 (572.4 con costes indirectos) = 18742.67

| Medición | Uds. | Largo | Alto | Parcial |
|---|---|---|---|---|
| Betún D= 45Kg/Tn | 0.45 | 727.65 | 0.1 | 32.744 |
| Total |  |  |  | 32.744 |

**65PFC00011D** M3. ZAHORRA ARTIFICIAL, I/EXTEND
742.5 M3. × 18.09 (19.18 con costes indirectos) = 14241.15

| Medición | Uds. | Largo | Ancho | Alto | Parcial |
|---|---|---|---|---|---|
|  | 1 | 1100 | 4.5 | 0.15 | 742.50 |
| Total |  |  |  |  | 742.5 |

## 09 CAMINO LAS CAPITANAS 1
Importe: Almería 41235.89

**65AMT00003D** M REPERFILADO DE CUNETAS
1620 M × 0.32 (0.34 con costes indirectos) = 550.80

| Medición | Uds. | Largo | Parcial |
|---|---|---|---|
|  | 2 | 810 | 1620.00 |
| Total |  |  | 1620 |

**65AMT0010D** M2 REFINO Y PLANEO DEL CAMINO
3645 M2 × 0.44 (0.47 con costes indirectos) = 1713.15

| Medición | Uds. | Largo | Ancho | Parcial |
|---|---|---|---|---|
|  | 1 | 810 | 4.5 | 3645.00 |
| Total |  |  |  | 3645 |

**65AMT00101D** M LIMPIEZA CUNETAS CON MOTONIVELADORA.
810 M × 0.13 (0.14 con costes indirectos) = 113.40

**65PFL00011D** TN. EMULSION ASFALT. ECR-1, RIEGOS ADHE
3.645 TN. × 506.5 (536.89 con costes indirectos) = 1956.96

| Medición | Uds. | Largo | Ancho | Alto | Parcial |
|---|---|---|---|---|---|
|  | 1 | 810 | 4.5 | 0.001 | 3.645 |
| Total |  |  |  |  | 3.645 |

**65PFMC0021D** TN. AC/16/RODADURA/B_50-70/SEMIGRUESA (ANT. S-12)
535.82 TN. × 22.21 (23.54 con costes indirectos) = 12613.20

| Medición | Uds. | Largo | Ancho | Alto | Parcial |
|---|---|---|---|---|---|
|  | 2.45 | 810 | 4.5 | 0.06 | 535.82 |
| Total |  |  |  |  | 535.82 |

**65PFL00001D** TN. BETUN ASFALT.35/50 MEZ/CALIE
24.112 TN. × 540 (572.4 con costes indirectos) = 13801.71

| Medición | Uds. | Largo | Alto | Parcial |
|---|---|---|---|---|
| Betún D= 45Kg/Tn | 0.45 | 535.82 | 0.1 | 24.112 |
| Total |  |  |  | 24.112 |

**65PFC00011D** M3. ZAHORRA ARTIFICIAL, I/EXTEND
546.75 M3. × 18.09 (19.18 con costes indirectos) = 10486.67

| Medición | Uds. | Largo | Ancho | Alto | Parcial |
|---|---|---|---|---|---|
|  | 1 | 810 | 4.5 | 0.15 | 546.75 |
| Total |  |  |  |  | 546.75 |

## 10 LAS CAPITANAS 2
Importe: Almería 25136.4

**65AMT00003D** M REPERFILADO DE CUNETAS
715 M × 0.32 (0.34 con costes indirectos) = 243.10

**65AMT00101D** M LIMPIEZA CUNETAS CON MOTONIVELADORA.
715 M × 0.13 (0.14 con costes indirectos) = 100.10

**65PFL00011D** TN. EMULSION ASFALT. ECR-1, RIEGOS ADHE
2.86 TN. × 506.5 (536.89 con costes indirectos) = 1535.51

| Medición | Uds. | Largo | Ancho | Alto | Parcial |
|---|---|---|---|---|---|
|  | 1 | 715 | 4 | 0.001 | 2.86 |
| Total |  |  |  |  | 2.86 |

**65PFMC0021D** TN. AC/16/RODADURA/B_50-70/SEMIGRUESA (ANT. S-12)
420.42 TN. × 22.21 (23.54 con costes indirectos) = 9896.69

| Medición | Uds. | Largo | Ancho | Alto | Parcial |
|---|---|---|---|---|---|
|  | 2.45 | 715 | 4 | 0.06 | 420.42 |
| Total |  |  |  |  | 420.42 |

**65PFL00001D** TN. BETUN ASFALT.35/50 MEZ/CALIE
18.919 TN. × 540 (572.4 con costes indirectos) = 10829.24

| Medición | Uds. | Largo | Alto | Parcial |
|---|---|---|---|---|
| Betún D= 45Kg/Tn | 0.45 | 420.42 | 0.1 | 18.919 |
| Total |  |  |  | 18.919 |

**65PFC00011D** M3. ZAHORRA ARTIFICIAL, I/EXTEND
132 M3. × 18.09 (19.18 con costes indirectos) = 2531.76

| Medición | Uds. | Largo | Ancho | Alto | Parcial |
|---|---|---|---|---|---|
|  | 1 | 330 | 4 | 0.1 | 132.00 |
| Total |  |  |  |  | 132 |

## 11 SEGURIDAD Y SALUD
Importe: Almería 842.71

**65WPA00002D** UD P.A DE ABONO INTEGRO SEGURIDAD Y SALUD
1 UD × 795.009 (842.71 con costes indirectos) = 842.71
Precios: Almería 795.009
PARTIDA SEGURIDAD Y SALUD, SEGUN ESTUDIO DE SEGURIDAD Y SALUD DEL ANEJO CORRESPONDIENTE.

## 12 VARIOS
Importe: Almería 767.22

**15EPP00300** UD P.A. A JUSTIFICAR PARA MANTENIMIENTO TRAFICO
1 UD × 340.14 (360.55 con costes indirectos) = 360.55
Precios: Almería 340.14
PA. A JUSTIFICAR PARA MANTENIMIENTO Y SEÑALIZACION PROVISIONAL DEL TRAFICO. SEGUN PRECIOS DE PROYECTO.

**65WPA00011D** UD P.A. A JUSTIFICAR IMPREVISTOS
1 UD × 383.65 (406.67 con costes indirectos) = 406.67
Precios: Almería 383.65
P.A. A JUSTIFICAR PARA IMPREVISTOS, A VALORAR SEGUN UNIDADES DE OBRA EJECUTADAS.

**01ALM00004** M3 DEMOLICION DE ELEMENTOS DE HORMIGON
Precios: Almería 14.59
DEMOLICION DE ELEMENTOS DE HORMIGON, CON MEDIOS MECANICOS, INCLUSO CARGA MECANICA Y TRANSPORTE DE MATERIAL SOBRANTE A VERTEDERO. MEDIDO EL VOLUMEN INICIAL DEDUCIENDO HUECOS.

| Código | Ud | Descripción | Rendimiento | Precio | Importe |
|---|---|---|---|---|---|
| ME00300 | h | PALA CARGADORA | 0.25 | 23.87 | 5.97 |
| MK00100 | h | CAMIóN BASCULANTE | 0.25 | 25.6 | 6.40 |
| TPO0200 | h | PEON ORDINARIO | 0.15 | 14.78 | 2.22 |
|  |  | Total |  |  | 14.59 |

**03HMM00002** M3 HORMIGóN EN MASA HM-20/P/40/IIa EN CIMIENTOS
Precios: Almería 69.18
HORMIGóN EN MASA HM-20/P/40/IIA, CONSISTENCIA PLáTICA Y TAMAÑO MáXIMO DEL áRIDO 40 MM, SUMINISTRADO Y PUESTO EN OBRA, INCLUSO P.P. DE VIBRADO; SEGúN INSTRUCCIóN EHE Y CTE.

| Código | Ud | Descripción | Rendimiento | Precio | Importe |
|---|---|---|---|---|---|
| TP00100 | h | PEóN ESPECIAL (mano de obra; Almería 17.47) | 0.45 | 17.47 | 7.86 |
| CH80140 | m3 | HORMIGóN HM-20/P/20/IIa, SUMINISTRADO (material; Almería 56.63) | 1.08 | 56.63 | 61.16 |
| MV00100 | h | VIBRADOR (maquinaria; Almería 1.202024) | 0.13 | 1.202024 | 0.16 |
|  |  | Total |  |  | 69.18 |

**65AMT00001D** M2 DESPEJE Y DESBROCE DEL TERRENO
Precios: Almería 0.44
DESPEJE Y DESBROCE DEL TERRENO POR MEDIOS MECáNICOS INCLUSO CARGA Y TRANSPORTE DE PRODUCTOS A VERTEDERO.

| Código | Ud | Descripción | Rendimiento | Precio | Importe |
|---|---|---|---|---|---|
| MD00100 | h | BULLDOZER (maquinaria; Almería 60.79) | 0.001 | 60.79 | 0.06 |
| ME00300 | h | PALA CARGADORA | 0.003 | 23.87 | 0.07 |
| MK00100 | h | CAMIóN BASCULANTE | 0.012 | 25.6 | 0.31 |
|  |  | Total |  |  | 0.44 |

**65AMT00007D** M3 EXCAV/TTE.DTE.TRANSITO.M/MECA.
Precios: Almería 2.4
M3. EXCAVACIóN EN DESMONTE EN TERRENO DE TRáNSITO POR MEDIOS MECáNICOS, INCLUSO TRANSPORTE DE PRODUCTOS A VERTEDERO O LUGAR DE EMPLEO.

| Código | Ud | Descripción | Rendimiento | Precio | Importe |
|---|---|---|---|---|---|
| TC00100D | H. | CAPATAZ | 0.02 | 19.08 | 0.38 |
| TPO0200 | h | PEON ORDINARIO | 0.02 | 14.78 | 0.30 |
| ME00400 | h | RETROEXCAVADORA (maquinaria; Almería 34.98) | 0.03 | 34.98 | 1.05 |
| ME00100 | h | EXCAVADORA CON CUCHARA BIVALVA (maquinaria; Almería 33.5) | 0.02 | 33.5 | 0.67 |
|  |  | Total |  |  | 2.4 |

**65AMT00013D** M3 EXCAV/TTE.ZANJA CUALQUIER TERRENO
Precios: Almería 3.8
EXCAVACION EN ZANJA EN CUALQUIER TIPO DE TERRENO POR MEDIOS MECANICOS, INCLUSO CARGA, DESCARGA Y TRANSPORTE DE PRODUCTOS SOBRANTE A VERTEDERO O LUGAR DE EMPLEO

| Código | Ud | Descripción | Rendimiento | Precio | Importe |
|---|---|---|---|---|---|
| TPO0200 | h | PEON ORDINARIO | 0.02 | 14.78 | 0.30 |
| ME00400 | h | RETROEXCAVADORA | 0.08 | 34.98 | 2.80 |
| MK00151D | H. | CAMION BASCULANTE 125 cv (maquinaria; Almería 17.58) | 0.04 | 17.58 | 0.70 |
|  |  | Total |  |  | 3.8 |

**65AMT00018D** M3 TERRAPLEN PROCEDENTE EXCAVACION
Precios: Almería 2.75
TERRAPLéN PROCEDENTE DE LA EXCAVACIóN O DE PRESTAMO, INCLUSO EXTENSIóN, HUMECTACIóN Y COMPACTACIóN HASTA EL 95% P.M. UTILIZANDO RODILLO VIBRATORIO.

| Código | Ud | Descripción | Rendimiento | Precio | Importe |
|---|---|---|---|---|---|
| TC00100D | H. | CAPATAZ | 0.01 | 19.08 | 0.19 |
| TPO0200 | h | PEON ORDINARIO | 0.04 | 14.78 | 0.59 |
| MN00100 | h | MOTONIVELADORA | 0.01 | 45.11 | 0.45 |
| MR00480D | H. | COMPACT.VIBRAT. AUTOPROP. 8 (maquinaria; Almería 32.64) | 0.02 | 32.64 | 0.65 |
| MK00200 | h | CAMIóN CISTERNA (maquinaria; Almería 30.3) | 0.02 | 30.3 | 0.61 |
| MK00100 | h | CAMIóN BASCULANTE | 0.01 | 25.6 | 0.26 |
|  |  | Total |  |  | 2.75 |

**65AMT00109D** UD EMBOCADURA CAÑO SENCILLO Ø 1,0 M,
Precios: Almería 403.67
EMBOCADURA OBRA DE DRENAJE TRANSVERSAL DE HASTA 1 M DE DIáMETRO INTERIOR, CON DOS ALETAS E IMPOSTA, EN CUIALQUIER CLASE DE TERRENO.

| Código | Ud | Descripción | Rendimiento | Precio | Importe |
|---|---|---|---|---|---|
| CH02500 | m3 | HORMIGON H-20/P/25/IIb, SUMINISTRADO. (material; Almería 55) | 1.85 | 55 | 101.75 |
| ME00450D | H. | RETROEXCAV.HIDRAULICA S/RUED (maquinaria; Almería 36.06) | 1 | 36.06 | 36.06 |
| MK00160D | H. | CAMION FURGONETA FIJO 120 C. (maquinaria; Almería 24.01) | 0.5 | 24.01 | 12.01 |
| TPO0200 | h | PEON ORDINARIO | 5 | 14.78 | 73.90 |
| TO02100 | h | OFICIAL 1ª | 5 | 18.52 | 92.60 |
| TP00100 | h | PEóN ESPECIAL | 5 | 17.47 | 87.35 |
|  |  | Total |  |  | 403.67 |

**65AMT00110D** M3 EXCAVACIóN CUNETAS CON RETROEXCAVADORA,
Precios: Almería 1.29
EXCAVACIóN DE CUNETAS CON RETROEXCAVADORA, INCLUSO PERFILADO DE RASANTES Y REFINO DE TALUDES, CUALQUIERA QUE SEA SU PROFUNDIDAD.INCLUSO TRANSPORTE A VERTEDRO A LUGAR DE EMPLEO.

| Código | Ud | Descripción | Rendimiento | Precio | Importe |
|---|---|---|---|---|---|
| ME00450D | H. | RETROEXCAV.HIDRAULICA S/RUED | 0.015 | 36.06 | 0.54 |
| TPO0200 | h | PEON ORDINARIO | 0.025 | 14.78 | 0.37 |
| MK00100 | h | CAMIóN BASCULANTE | 0.015 | 25.6 | 0.38 |
|  |  | Total |  |  | 1.29 |

**65AMT00111D** M3 RELLENO ZANJAS MATERIAL TRAZA
Precios: Almería 5.15
RELLENO EN ZANJAS CON SUELO PROCEDENTE DE LA TRAZA, INCLUSO TRANSPORTE, EXTENSION, HUMECTACIóN Y COMPACTACIóN HASTA EL 95% P.M. UTILIZANDO RODILLO VIBRATORIO.

| Código | Ud | Descripción | Rendimiento | Precio | Importe |
|---|---|---|---|---|---|
| MK00100 | h | CAMIóN BASCULANTE | 0.04 | 25.6 | 1.02 |
| ME00300 | h | PALA CARGADORA | 0.04 | 23.87 | 0.95 |
| TO02100 | h | OFICIAL 1ª | 0.04 | 18.52 | 0.74 |
| TPO0200 | h | PEON ORDINARIO | 0.08 | 14.78 | 1.18 |
| MR00480D | H. | COMPACT.VIBRAT. AUTOPROP. 8 | 0.02 | 32.64 | 0.65 |
| MK00200 | h | CAMIóN CISTERNA | 0.02 | 30.3 | 0.61 |
|  |  | Total |  |  | 5.15 |

**65CBB00001D** M. BARRERA METALICA BMSNA4/T HINCADA
Precios: Almería 22.3
SISTEMA CONTENCION DE VEHICULOS, BMSNA4/T FORMADO POR BANDA DOBLE ONDA EN CHAPA DE ACERO GALVANIZADO DE 3 MM. DE ESPESOR, MONTADA SOBRE POSTE TUBULAR DE 120x55x4 MM. DE 1,50 M. DE LONGITUD, CADA 4 M., INCLUSO PP. DE SEPARADOR, CONECTOR, TORNILLERIA, CAPTAFARO, ETC. HINCADA A TIERRA, ALINEADA Y NIVELADA. TOTALMENTE TERMINADA. MEDIDA LA LONGITUD COLOCADA, PARAMETROS DE COMPORTAMIENTO: N2/A/W6/1,70

| Código | Ud | Descripción | Rendimiento | Precio | Importe |
|---|---|---|---|---|---|
| CA02301D | M. | BARRERA SEGURIDAD CHAPA GAL. 3 MM. (material; Almería 46) | 0.25 | 46 | 11.50 |
| CA02305D | M. | PERFIL TUB. 120x55x4 MM. ACERO GALVA. 1,50 M. (material; Almería 12.5) | 0.25 | 12.5 | 3.13 |
| CA02307D | UD. | SEPARADOR ESTANDAR ACERO GALVA (material; Almería 3.5) | 0.25 | 3.5 | 0.88 |
| CA02308D | UD. | CONECTOR PARA SEPARADOR ESTANDAR, EN CHAPA DE ACERO GALVANIZADO (material; Almería 2.2) | 0.25 | 2.2 | 0.55 |
| CA02315D | UD. | JUEGO TORNILLERIA Y ARANDELAS (material; Almería 2) | 1 | 2 | 2.00 |
| CA02316D | UD. | CAPTAFAROS REFLECTANTE, PARA BARRERA METALICA. (material; Almería 0.5) | 1 | 0.5 | 0.50 |
| TO02100 | h | OFICIAL 1ª | 0.06 | 18.52 | 1.11 |
| TA00100 | h | AYUDANTE (mano de obra; Almería 17.67) | 0.06 | 17.67 | 1.06 |
| TPO0200 | h | PEON ORDINARIO | 0.06 | 14.78 | 0.89 |
| MW00150D | H. | EQUIPO DE HINCA DE POSTES PARA BARRERA METALICA DE SEGURIDAD. (maquinaria; Almería 12) | 0.057 | 12 | 0.68 |
|  |  | Total |  |  | 22.3 |

**65CBB00010D** M. BARRERA METALICA BMSNA4/T SOLDADA
Precios: Almería 23.05
SISTEMA CONTENCION DE VEHICULOS, BMSNA4/T FORMADO POR BANDA DOBLE ONDA EN CHAPA DE ACERO GALVANIZADA DE 3 MM. DE ESPESOR, MONTADA SOBRE POSTE TUBULAR DE 120x55x4 MM. DE 0,70 M. DE LONGITUD, CADA 4 M., INCLUSO PP. DE SEPARADOR, CONECTOR, TORNILLERIA, CAPTAFARO, ETC. SOLDADA A PLACA, ALINEADA Y NIVELADA. TOTALMENTE TERMINADA. MEDIDA LA LONGITUD COLOCADA, PARAMETROS DE COMPORTAMIENTO: N2/A/W6/1,70

| Código | Ud | Descripción | Rendimiento | Precio | Importe |
|---|---|---|---|---|---|
| CA02301D | M. | BARRERA SEGURIDAD CHAPA GAL. 3 MM. | 0.25 | 46 | 11.50 |
| CA02305D | M. | PERFIL TUB. 120x55x4 MM. ACERO GALVA. 1,50 M. | 0.125 | 12.5 | 1.56 |
| CA02307D | UD. | SEPARADOR ESTANDAR ACERO GALVA | 0.25 | 3.5 | 0.88 |
| CA02308D | UD. | CONECTOR PARA SEPARADOR | 0.25 | 2.2 | 0.55 |
| CA02315D | UD. | JUEGO TORNILLERIA Y ARANDELAS | 1 | 2 | 2.00 |
| CA02316D | UD. | CAPTAFAROS REFLECTANTE | 1 | 0.5 | 0.50 |
| TO02100 | h | OFICIAL 1ª | 0.06 | 18.52 | 1.11 |
| TA00100 | h | AYUDANTE | 0.06 | 17.67 | 1.06 |
| TPO0200 | h | PEON ORDINARIO | 0.06 | 14.78 | 0.89 |
| MW00155D | H. | EQUIPO DE SOLDAR PARA POSTES PARA BARRERA METALICA DE SEGURIDAD. (maquinaria; Almería 10) | 0.3 | 10 | 3.00 |
|  |  | Total |  |  | 23.05 |

**65CBB00020D** M. BARRERA METALICA BMSNA4/T SPIRROTS
Precios: Almería 20.99
SISTEMA CONTENCION DE VEHICULOS, BMSNA4/T FORMADO POR BANDA DOBLE ONDA EN CHAPA DE ACERO GALVANIZADA DE 3 MM. DE ESPESOR, MONTADA SOBRE POSTE TUBULAR DE 120x55x4 MM. DE 0,70 M. DE LONGITUD, CADA 4 M., INCLUSO PP. DE SEPARADOR, CONECTOR, TORNILLERIA, CAPTAFARO, ETC. FIJADA CON PLACA Y SPIRROTS, ALINEADA Y NIVELADA. TOTALMENTE TERMINADA. MEDIDA LA LONGITUD COLOCADA.

| Código | Ud | Descripción | Rendimiento | Precio | Importe |
|---|---|---|---|---|---|
| CA02301D | M. | BARRERA SEGURIDAD CHAPA GAL. 3 MM. | 0.25 | 46 | 11.50 |
| CA02305D | M. | PERFIL TUB. 120x55x4 MM. ACERO GALVA. 1,50 M. | 0.125 | 12.5 | 1.56 |
| CA02307D | UD. | SEPARADOR ESTANDAR ACERO GALVA | 0.25 | 3.5 | 0.88 |
| CA02308D | UD. | CONECTOR PARA SEPARADOR | 0.25 | 2.2 | 0.55 |
| CA02315D | UD. | JUEGO TORNILLERIA Y ARANDELAS | 1 | 2 | 2.00 |
| CA02316D | UD. | CAPTAFAROS REFLECTANTE | 1 | 0.5 | 0.50 |
| MW00200 | h | TALADRO ELéCTRICO (maquinaria; Almería 4.19) | 0.2 | 4.19 | 0.84 |
| CA02312D | UD. | JUEGO TACOS SPIRROTS (material; Almería 1) | 0.1 | 1 | 0.10 |
| TO02100 | h | OFICIAL 1ª | 0.06 | 18.52 | 1.11 |
| TA00100 | h | AYUDANTE | 0.06 | 17.67 | 1.06 |
| TPO0200 | h | PEON ORDINARIO | 0.06 | 14.78 | 0.89 |
|  |  | Total |  |  | 20.99 |

**65CBT00010D** UD. ABATIMIENTO A TIERRA 4 M. (UN TRAMO)
Precios: Almería 202.73
ABATIMIENTO A TIERRA DE BARRERA METALICA CON 4 M. (UN TRAMO) , EN CHAPA DE ACERO GALVANIZADO DE 3 MM. DE ESPESOR, CON POSTE TUBULAR HINCADO CADA 2 M., INCLUSO PP. DE TORNILLERIA, PIEZA ANGULAR, TOPE FINAL CON COLA DE GANCHO ANCLADA A TIERRA, ETC,. TOTALMENTE TERMINADA. MEDIDA LA UNIDAD COLOCADA.

| Código | Ud | Descripción | Rendimiento | Precio | Importe |
|---|---|---|---|---|---|
| A0000001 | M3. | EXCAVACION ZANJA TIERRA FRAN (Almería 25.13) | 0.25 | 25.13 | 6.28 |
| MW00150D | H. | EQUIPO DE HINCA DE POSTES | 0.5 | 12 | 6.00 |
| CA02301D | M. | BARRERA SEGURIDAD CHAPA GAL. 3 MM. | 1 | 46 | 46.00 |
| CA02306D | M. | PERFIL TUB. 120x55x4 MM. ACERO GALVA. 2,0 M. (material; Almería 12) | 3 | 12 | 36.00 |
| CA02308D | UD. | CONECTOR PARA SEPARADOR | 1 | 2.2 | 2.20 |
| CA02307D | UD. | SEPARADOR ESTANDAR ACERO GALVA | 1 | 3.5 | 3.50 |
| CA02320D | UD. | PIEZA TERMINAL COLA DE PEZ ó GANCHO (material; Almería 15) | 1 | 15 | 15.00 |
| CA02315D | UD. | JUEGO TORNILLERIA Y ARANDELAS | 3 | 2 | 6.00 |
| CA02321D | UD. | PIEZA ANGULAR A TIERRA, PARA TERMINAL. (material; Almería 16) | 1 | 16 | 16.00 |
| TO02100 | h | OFICIAL 1ª | 1 | 18.52 | 18.52 |
| TA00100 | h | AYUDANTE | 1 | 17.67 | 17.67 |
| TPO0200 | h | PEON ORDINARIO | 2 | 14.78 | 29.56 |
|  |  | Total |  |  | 202.73 |

**65CBT00012D** UD. ABATIMIENTO A TIERRA 8 M. (DOS TRAMOS)
Precios: Almería 284.83
ABATIMIENTO A TIERRA DE BARRERA METALICA CON 8 M. (DOS TRAMOS) , EN CHAPA DE ACERO GALVANIZADO DE 3 MM. DE ESPESOR, CON POSTE TUBULAR HINCADO CADA 2 M., INCLUSO PP. DE TORNILLERIA, TOPE FINAL CON COLA DE GANCHO ANCLADA A TIERRA, ETC,. TOTALMENTE TERMINADA. MEDIDA LA UNIDAD COLOCADA.

| Código | Ud | Descripción | Rendimiento | Precio | Importe |
|---|---|---|---|---|---|
| A0000001 | M3. | EXCAVACION ZANJA TIERRA FRAN | 0.25 | 25.13 | 6.28 |
| MW00150D | H. | EQUIPO DE HINCA DE POSTES | 1 | 12 | 12.00 |
| CA02301D | M. | BARRERA SEGURIDAD CHAPA GAL. 3 MM. | 2 | 46 | 92.00 |
| CA02306D | M. | PERFIL TUB. 120x55x4 MM. ACERO GALVA. 2,0 M. | 5 | 12 | 60.00 |
| CA02308D | UD. | CONECTOR PARA SEPARADOR | 1 | 2.2 | 2.20 |
| CA02307D | UD. | SEPARADOR ESTANDAR ACERO GALVA | 1 | 3.5 | 3.50 |
| CA02320D | UD. | PIEZA TERMINAL COLA DE PEZ ó GANCHO | 1 | 15 | 15.00 |
| CA02315D | UD. | JUEGO TORNILLERIA Y ARANDELAS | 5 | 2 | 10.00 |
| TO02100 | h | OFICIAL 1ª | 1.5 | 18.52 | 27.78 |
| TA00100 | h | AYUDANTE | 1.5 | 17.67 | 26.51 |
| TPO0200 | h | PEON ORDINARIO | 2 | 14.78 | 29.56 |
|  |  | Total |  |  | 284.83 |

**65CBT00014D** UD. ABATIMIENTO A TIERRA 12 M. (TRES TRAMOS)
Precios: Almería 397.7
ABATIMIENTO A TIERRA DE BARRERA METALICA CON 12 M. (TRES TRAMOS) , EN CHAPA DE ACERO GALVANIZADO DE 3 MM. DE ESPESOR, CON POSTE TUBULAR HINCADO CADA 2 M., INCLUSO PP. DE TORNILLERIA, TOPE FINAL CON COLA DE GANCHO ANCLADA A TIERRA, ETC,. TOTALMENTE TERMINADA. MEDIDA LA UNIDAD COLOCADA.

| Código | Ud | Descripción | Rendimiento | Precio | Importe |
|---|---|---|---|---|---|
| A0000001 | M3. | EXCAVACION ZANJA TIERRA FRAN | 0.25 | 25.13 | 6.28 |
| MW00150D | H. | EQUIPO DE HINCA DE POSTES | 1.5 | 12 | 18.00 |
| CA02301D | M. | BARRERA SEGURIDAD CHAPA GAL. 3 MM. | 3 | 46 | 138.00 |
| CA02306D | M. | PERFIL TUB. 120x55x4 MM. ACERO GALVA. 2,0 M. | 7 | 12 | 84.00 |
| CA02308D | UD. | CONECTOR PARA SEPARADOR | 1 | 2.2 | 2.20 |
| CA02307D | UD. | SEPARADOR ESTANDAR ACERO GALVA | 1 | 3.5 | 3.50 |
| CA02320D | UD. | PIEZA TERMINAL COLA DE PEZ ó GANCHO | 1 | 15 | 15.00 |
| CA02315D | UD. | JUEGO TORNILLERIA Y ARANDELAS | 7 | 2 | 14.00 |
| TO02100 | h | OFICIAL 1ª | 2 | 18.52 | 37.04 |
| TA00100 | h | AYUDANTE | 2 | 17.67 | 35.34 |
| TPO0200 | h | PEON ORDINARIO | 3 | 14.78 | 44.34 |
|  |  | Total |  |  | 397.7 |

**65CMP00001D** M. PREMARCAJE DE MARCA VIAL
Precios: Almería 0.06
PREMARCAJE DE MARCA VIAL, REALIZADO CON PINTURA ACRILICA BLANCA, MEDIDA LA LONGITUD A CINTA CORRIDA.

| Código | Ud | Descripción | Rendimiento | Precio | Importe |
|---|---|---|---|---|---|
| UI00310D | KG. | PINTURA ACRILICA PARA PREMARCAJE MARCA VIAL. (material; Almería 1.1) | 0.005 | 1.1 | 0.01 |
| MW00101D | H. | MAQUINA PINTURA AUTOPROPULSA (maquinaria; Almería 16.63) | 0.001 | 16.63 | 0.02 |
| TO01000 | h | OF. 1ª PINTOR (mano de obra; Almería 18.52) | 0.001 | 18.52 | 0.02 |
| TPO0200 | h | PEON ORDINARIO | 0.001 | 14.78 | 0.01 |
|  |  | Total |  |  | 0.06 |

**65CMP00201D** M. MARCA VIAL DE 10 CM. ACRILICA PURA BLANCA
Precios: Almería 0.24
MARCA VIAL REFLECTANTE DE 10 CM. DE ANCHA, REALIZADA CON PINTURA ACRILICA PURA BLANCA Y ESFERITAS DE VIDRIO REFLECTANTE APLICADAS EN FRIO POR POSMEZCLADO, CON MAQUINA AUTOPROPULSADA, SEGUN PG-3/75 DEL MF Y 8.2-IC MARCAS VIALES. MEDIDA LA LONGITUD PINTADA. INCLUIDO PREMARCAJE.

| Código | Ud | Descripción | Rendimiento | Precio | Importe |
|---|---|---|---|---|---|
| UI00310D | KG. | PINTURA ACRILICA PARA PREMARCAJE | 0.005 | 1.1 | 0.01 |
| UI00311D | KG. | PINTURA ACRILICA PURA BLANCA PARA MARCA VIAL. (material; Almería 1.35) | 0.09 | 1.35 | 0.12 |
| UI00325D | KG. | MICROESFERAS 20 SBP ECHOSTAR, PARA PINTURA ACRILICA EN MARCAS VIALES. (material; Almería 0.7) | 0.05 | 0.7 | 0.04 |
| MW00101D | H. | MAQUINA PINTURA AUTOPROPULSA | 0.001 | 16.63 | 0.02 |
| MK00160D | H. | CAMION FURGONETA FIJO 120 C. | 0.001 | 24.01 | 0.02 |
| TO01000 | h | OF. 1ª PINTOR | 0.001 | 18.52 | 0.02 |
| TPO0200 | h | PEON ORDINARIO | 0.001 | 14.78 | 0.01 |
|  |  | Total |  |  | 0.24 |

**65CMP00205D** M. MARCA VIAL DE 15 CM. ACRILICA PURA BLANCA
Precios: Almería 0.33
MARCA VIAL REFLECTANTE DE 15 CM. DE ANCHA, REALIZADA CON PINTURA ACRILICA PURA BLANCA Y ESFERITAS DE VIDRIO REFLECTANTE APLICADAS EN FRIO POR POSMEZCLADO, CON MAQUINA AUTOPROPULSADA, SEGUN PG-3/75 DEL MF Y 8.2-IC MARCAS VIALES. MEDIDA LA LONGITUD PINTADA. INCLUIDO PREMARCAJE.

| Código | Ud | Descripción | Rendimiento | Precio | Importe |
|---|---|---|---|---|---|
| UI00310D | KG. | PINTURA ACRILICA PARA PREMARCAJE | 0.005 | 1.1 | 0.01 |
| UI00311D | KG. | PINTURA ACRILICA PURA BLANCA | 0.135 | 1.35 | 0.18 |
| UI00325D | KG. | MICROESFERAS 20 SBP ECHOSTAR | 0.075 | 0.7 | 0.05 |
| MW00101D | H. | MAQUINA PINTURA AUTOPROPULSA | 0.001 | 16.63 | 0.02 |
| MK00160D | H. | CAMION FURGONETA FIJO 120 C. | 0.001 | 24.01 | 0.02 |
| TO01000 | h | OF. 1ª PINTOR | 0.001 | 18.52 | 0.02 |
| TPO0200 | h | PEON ORDINARIO | 0.002 | 14.78 | 0.03 |
|  |  | Total |  |  | 0.33 |

**65CMP00210D** M. MARCA VIAL DE 40 CM. ACRILICA PURA BLANCA
Precios: Almería 0.64
MARCA VIAL REFLECTANTE DE 40 CM. DE ANCHA, REALIZADA CON PINTURA ACRILICA PURA BLANCA Y ESFERITAS DE VIDRIO REFLECTANTE APLICADAS EN FRIO POR POSMEZCLADO, CON MAQUINA AUTOPROPULSADA, SEGUN PG-3/75 DEL MF Y 8.2-IC MARCAS VIALES. MEDIDA LA LONGITUD PINTADA. INCLUIDO PREMARCAJE.

| Código | Ud | Descripción | Rendimiento | Precio | Importe |
|---|---|---|---|---|---|
| UI00310D | KG. | PINTURA ACRILICA PARA PREMARCAJE | 0.008 | 1.1 | 0.01 |
| UI00311D | KG. | PINTURA ACRILICA PURA BLANCA | 0.28 | 1.35 | 0.38 |
| UI00325D | KG. | MICROESFERAS 20 SBP ECHOSTAR | 0.18 | 0.7 | 0.13 |
| MW00101D | H. | MAQUINA PINTURA AUTOPROPULSA | 0.001 | 16.63 | 0.02 |
| MK00160D | H. | CAMION FURGONETA FIJO 120 C. | 0.001 | 24.01 | 0.02 |
| TO01000 | h | OF. 1ª PINTOR | 0.002 | 18.52 | 0.04 |
| TPO0200 | h | PEON ORDINARIO | 0.003 | 14.78 | 0.04 |
|  |  | Total |  |  | 0.64 |

**65CMP00215D** M. MARCA VIAL DE 30 CM. ACRILICA PURA BLANCA
Precios: Almería 0.57
MARCA VIAL REFLECTANTE DE 30 CM. DE ANCHA, REALIZADA CON PINTURA ACRILICA PURA BLANCA Y ESFERITAS DE VIDRIO REFLECTANTE APLICADAS EN FRIO POR POSMEZCLADO, CON MAQUINA AUTOPROPULSADA, SEGUN PG-3/75 DEL MF Y 8.2-IC MARCAS VIALES. MEDIDA LA LONGITUD PINTADA. INCLUIDO PREMARCAJE.

| Código | Ud | Descripción | Rendimiento | Precio | Importe |
|---|---|---|---|---|---|
| UI00310D | KG. | PINTURA ACRILICA PARA PREMARCAJE | 0.005 | 1.1 | 0.01 |
| UI00311D | KG. | PINTURA ACRILICA PURA BLANCA | 0.27 | 1.35 | 0.36 |
| UI00325D | KG. | MICROESFERAS 20 SBP ECHOSTAR | 0.15 | 0.7 | 0.11 |
| MW00101D | H. | MAQUINA PINTURA AUTOPROPULSA | 0.001 | 16.63 | 0.02 |
| MK00160D | H. | CAMION FURGONETA FIJO 120 C. | 0.001 | 24.01 | 0.02 |
| TO01000 | h | OF. 1ª PINTOR | 0.001 | 18.52 | 0.02 |
| TPO0200 | h | PEON ORDINARIO | 0.002 | 14.78 | 0.03 |
|  |  | Total |  |  | 0.57 |

**65CMP00501D** M2. MARCA VIAL REFLEX. CEBREADO/SIMBOLOS ACRILICA
Precios: Almería 4.86
MARCA VIAL REFLEXIVA EN CEBREADOS Y SIMBOLOGIA, CON PINTURA ACRILICA PURA BLANCA Y ESFERITAS DE VIDRIO REFLECTANTE APLICADAS EN FRIO POR POSMEZCLADO, CON MAQUINA AUTOPROPULSADA, SEGUN PG-3/75 DEL MF Y 8.2-IC. INCLUIDO PREMARCAJE Y ENCINTADO. MEDIDA LA SUPERFICIE REALIZADA.

| Código | Ud | Descripción | Rendimiento | Precio | Importe |
|---|---|---|---|---|---|
| UI00311D | KG. | PINTURA ACRILICA PURA BLANCA | 0.9 | 1.35 | 1.22 |
| UI00325D | KG. | MICROESFERAS 20 SBP ECHOSTAR | 0.5 | 0.7 | 0.35 |
| MW00101D | H. | MAQUINA PINTURA AUTOPROPULSA | 0.05 | 16.63 | 0.83 |
| MK00160D | H. | CAMION FURGONETA FIJO 120 C. | 0.001 | 24.01 | 0.02 |
| UI00330D | UD. | ROLLO CINTA ADHESIVA DE PAPEL KREPP LISO (material; Almería 1.35) | 0.08 | 1.35 | 0.11 |
| TO01000 | h | OF. 1ª PINTOR | 0.07 | 18.52 | 1.30 |
| TPO0200 | h | PEON ORDINARIO | 0.07 | 14.78 | 1.03 |
|  |  | Total |  |  | 4.86 |

**65CSC00005D** UD SEÑAL CUADRADA 60 CM. LADO REFLEC. NIVEL 2
Precios: Almería 84.07
SEÑAL CUADRADA DE 60 CM. DE LADO, REFELECTANTE NIVEL 2 (HI), INCLUSO POSTE DE ACERO GALVANIZADO 80x40x2 MM. DE 3,0/3,20 M., EXCAVACION, CIMENTACION DE 50x50x50 CM., TORNILLERIA, Y FIJACION, TOTALMENTE COLOCADA.

| Código | Ud | Descripción | Rendimiento | Precio |
|---|---|---|---|---|
| TC00100D | H. | CAPATAZ | 0.1 | 19.08 |
| TP00100 | h | PEóN ESPECIAL | 0.5 | 17.47 |
| TPO0200 | h | PEON ORDINARIO | 0.5 | 14.78 |
| MK00160D | H. | CAMION FURGONETA FIJO 120 C. | 0.1 | 24.01 |
| UC9VF080 | Ud | SEÑAL CUADRADA 60 CM. LADO REF. NIVEL 2 (material; Almería 39) | 1 | 39 |
| UC9VM003 | Ml | POSTE ACERO GALVA. 80x40x2mm (material; Almería 6) | 3 | 6 |
| CH01600 | m3 | HORMIGON HM-20/P/15/IIb, SUMINISTRADO, PARA CIMENTACION DE SEÑALES. (material; Almería 44.64) | 0.13 | 44.64 |
| ZZ%0100000 | % | Medios auxiliares...(s/total) (Almería 4; 4; 4) | 1 |  |

**65CSC00008D** UD SEÑAL OCTOGONAL 60 CM. AP. REFL. NIVEL 2
Precios: Almería 78.14
SEÑAL OCTOGONAL 60 CM. APO., REFLECTANTE NIVEL 2 (HI), INCLUSO POSTE DE ACERO GALVANIZADO DE 3,0/3,2 CM., EXCAVACION, CIMENTACION DE 50x50x50 CM. DE HORMIGON MH-20, TORNILLERIA, Y FIJACION, TOTALMENTE COLOCADA.

| Código | Ud | Descripción | Rendimiento | Precio |
|---|---|---|---|---|
| TC00100D | H. | CAPATAZ | 0.01 | 19.08 |
| TP00100 | h | PEóN ESPECIAL | 0.4 | 17.47 |
| TPO0200 | h | PEON ORDINARIO | 0.4 | 14.78 |
| MK00160D | H. | CAMION FURGONETA FIJO 120 C. | 0.02 | 24.01 |
| UC9VF065 | Ud | SEÑAL OCTOGONAL 60 CM. APO. REF. NIVEL 2 (material; Almería 40) | 1 | 40 |
| UC9VM003 | Ml | POSTE ACERO GALVA. 80x40x2mm | 3 | 6 |
| CH01600 | m3 | HORMIGON HM-20/P/15/IIb, SUMINISTRADO | 0.13 | 44.64 |
| ZZ%0100000 | % | Medios auxiliares...(s/total) | 1 |  |

**65CSC00010D** UD SEÑAL TRIANGULAR 90 CM. LADO, REFL. NIVEL 2
Precios: Almería 82.9
SEÑAL TRIANGULAR DE 90 CM. LADO, REFLECTANTE NIVEL 2 (HI), INCLUSO POSTE DE ACERO GALVANIZADO DE 80x40x2 MM. DE 3,0/3,20, EXCAVACION, CIMENTACION DE 50x50x50 CM. DE HORMIGON HM-20, TORNILLERIA, Y FIJACION, TOTALMENTE COLOCADA.

| Código | Ud | Descripción | Rendimiento | Precio |
|---|---|---|---|---|
| TC00100D | H. | CAPATAZ | 0.1 | 19.08 |
| TPO0200 | h | PEON ORDINARIO | 0.5 | 14.78 |
| UC9VF010 | Ud | SEÑAL TRIANG. 90 CM. LADO, REFL. NIEVL 2 (material; Almería 40) | 1 | 40 |
| UC9VM003 | Ml | POSTE ACERO GALVA. 80x40x2mm | 3 | 6 |
| TP00100 | h | PEóN ESPECIAL | 0.5 | 17.47 |
| MK00160D | H. | CAMION FURGONETA FIJO 120 C. | 0.01 | 24.01 |
| CH01600 | m3 | HORMIGON HM-20/P/15/IIb, SUMINISTRADO | 0.13 | 44.64 |
| ZZ%0100000 | % | Medios auxiliares...(s/total) | 1 |  |

**65CSI00001D** M2 SEÑAL INFORMATIVA CHAPA ACERO REFL. NIVEL 2
Precios: Almería 245.89
SEÑAL INFORMATIVA REFLEXIVA, INCLUSO P.P. DE POSTE GALVANIZADO 80x40x2 MM. EXCAVACION, CIMENTACION DE 50x50x50 CM., TORNILLERíA, Y FIJACION, TOTALMENTE COLOCADO.

| Código | Ud | Descripción | Rendimiento | Precio |
|---|---|---|---|---|
| TC00100D | H. | CAPATAZ | 0.1 | 19.08 |
| TO02100 | h | OFICIAL 1ª | 0.3 | 18.52 |
| TP00100 | h | PEóN ESPECIAL | 0.3 | 17.47 |
| TPO0200 | h | PEON ORDINARIO | 1 | 14.78 |
| MK00160D | H. | CAMION FURGONETA FIJO 120 C. | 0.2 | 24.01 |
| UC9VH002 | M2 | PANEL REFLECTANTE, CHAPA ACERO REFL. NIVEL 2 (material; Almería 190.89) | 1 | 190.89 |
| UC9VM003 | Ml | POSTE ACERO GALVA. 80x40x2mm | 2.45 | 6 |
| CH01500 | m3 | HORMIGON HM-17.5 /P/15/IIb, SUMINISTRADO (material; Almería 44.64) | 0.125 | 44.64 |
| ZZ%0100000 | % | Medios auxiliares...(s/total) | 1 |  |

**65DTA00018D** M. TUBO ACERO CORRUGADO Ø 100 C
Precios: Almería 144.67
TUBO DE ACERO CORRUGADO DE 100 CM. DIAMETRO, 2,7 MM ESPESOR Y TERRAPLEN COMPRENDIDO ENTRE 0,50 Y 12,50 M., COLOCADO.

| Código | Ud | Descripción | Rendimiento | Precio | Importe |
|---|---|---|---|---|---|
| US07718D | M. | TUBO A.C. Ø 100 CMS.,E=2,7 M (material; Almería 129.31) | 1 | 129.31 | 129.31 |
| TC00100D | H. | CAPATAZ | 0.02 | 19.08 | 0.38 |
| TO02100 | h | OFICIAL 1ª | 0.45 | 18.52 | 8.33 |
| TPO0200 | h | PEON ORDINARIO | 0.45 | 14.78 | 6.65 |
|  |  | Total |  |  | 144.67 |

**65DTA00102D** M. CAEDERO ACERO CORRUG.GALV.Ø1
Precios: Almería 62.26
CAEDERO DE ACERO CORRUGADO, GALVANIZADO DE 100 CM DIAMETRO, 2,0 MM. DE ESPESOR, INCLUSO PREPARACION DEL TERRENO Y P.P. DE MEDIOS DE UNION Y ANCLAJES AL TERRAPLEN, COLOCADO.

| Código | Ud | Descripción | Rendimiento | Precio | Importe |
|---|---|---|---|---|---|
| US07802D | M. | CAEDERO A.C. PARA TUBO Ø100 (material; Almería 55.42) | 1 | 55.42 | 55.42 |
| WW00300 | u | MATERIAL COMPLEMENTARIO O PZAS. ESPECIALES (material; Almería 0.55) | 1 | 0.55 | 0.55 |
| TC00100D | H. | CAPATAZ | 0.02 | 19.08 | 0.38 |
| TPO0200 | h | PEON ORDINARIO | 0.4 | 14.78 | 5.91 |
|  |  | Total |  |  | 62.26 |

**65DTA00103D** M. CAEDERO ACERO CORRUG.GALV.Ø1
Precios: Almería 75.31
CAEDERO DE ACERO CORRUGADO, GALVANIZADO DE 120 CM. DE DIAMETRO, 2,0 MM. DE ESPESOR, INCLUSO PREPARACION DEL TERRENO Y P.P. DE MEDIOS DE UNION Y ANCLAJES AL TERRAPLEN, COLOCADO.

| Código | Ud | Descripción | Rendimiento | Precio | Importe |
|---|---|---|---|---|---|
| US07803D | M. | CAEDERO A.C. PARA TUBO Ø120 (material; Almería 67.73) | 1 | 67.73 | 67.73 |
| WW00300 | u | MATERIAL COMPLEMENTARIO O PZAS. ESPECIALES | 1 | 0.55 | 0.55 |
| TC00100D | H. | CAPATAZ | 0.02 | 19.08 | 0.38 |
| TPO0200 | h | PEON ORDINARIO | 0.45 | 14.78 | 6.65 |
|  |  | Total |  |  | 75.31 |

**65DV00001D** UD P.A. A JUSTIFICAR PARA DESVíOS REPOSICIóN DE SERVICIOS AFECT (material)
Precios: Almería 1
P.A. A JUSTIFICAR PARA DESVíOS DE TRAFICO, BUSQUDA Y REPOSICIóN DE SERVICIOS AFECTADOS, Y NO DETECTADOS.SEGúN UNIDADES DE OBRA REALMENTE EJECUTADAS.

**65ESC0001A** m3 ESCOLLERA DE CONTENCIóN DE TIERRAS
Precios: Almería 23.69
ESCOLLERA DE CONTENCIóN DE TIERRAS SEGUN PLANOS, TOTALMENTE COLOCADA.

| Código | Ud | Descripción | Rendimiento | Precio | Importe |
|---|---|---|---|---|---|
| AC00154D | t | ESCOLLERA MAYOR 1,00 TM A PIE DE OBRA. (material; Almería 10.5) | 1.9 | 10.5 | 19.95 |
| ME00450D | H. | RETROEXCAV.HIDRAULICA S/RUED | 0.05 | 36.06 | 1.80 |
| TP00100 | h | PEóN ESPECIAL | 0.1 | 17.47 | 1.75 |
| TC00100D | H. | CAPATAZ | 0.01 | 19.08 | 0.19 |
|  |  | Total |  |  | 23.69 |

**65PBP00001D** M. BORDILLO PREF H-400 25X15-12
Precios: Almería 14.07
BORDILLO PREFABRICADO DE HORMIGON H-400 DE 25X15-12 CM. DE SECCION, ASENTADO SOBRE BASE DE HORMIGON EN MASA H-100, INCLUSO P.P. DE REJUNTADO CON MORTERO; CONSTRUIDO SEGUN NTE/RSP-17. MEDIDA LA LONGITUD EJECUTADA.

| Código | Ud | Descripción | Rendimiento | Precio | Importe |
|---|---|---|---|---|---|
| UP01150D | M. | BORDILLO HORMIG.VIBR. 25x15- (material; Almería 3.25) | 1 | 3.25 | 3.25 |
| CH02500 | m3 | HORMIGON H-20/P/25/IIb, SUMINISTRADO. | 0.15 | 55 | 8.25 |
| GM00300 | m3 | MORTERO DE CEMENTO CEM II/A-L 32.5 Y ARENA DE RIO (1:4) (material; Almería 46.7) | 0.055 | 46.7 | 2.57 |
|  |  | Total |  |  | 14.07 |

**65PBP00101D** M. BORDILLO MONTABLE TIPO C-1
Precios: Almería 20.03
BORDILLO DE HORMIGON MONTABLE, TIPO C-1 EN DELIMITACION DE ISLETAS; INCLUSO CIMIENTO DE HORMIGON HM-20, TOTALMENTE COLOCADO. MEDIDA LA LONGITUD EJECUTADA

| Código | Ud | Descripción | Rendimiento | Precio | Importe |
|---|---|---|---|---|---|
| UP01160D | M. | BORDILLO TIPO C-1 (material; Almería 6.61) | 1 | 6.61 | 6.61 |
| CH02500 | m3 | HORMIGON H-20/P/25/IIb, SUMINISTRADO. | 0.08 | 55 | 4.40 |
| TP00100 | h | PEóN ESPECIAL | 0.2 | 17.47 | 3.49 |
| TPO0200 | h | PEON ORDINARIO | 0.2 | 14.78 | 2.96 |
| GM00300 | m3 | MORTERO DE CEMENTO CEM II/A-L 32.5 Y ARENA DE RIO (1:4) | 0.055 | 46.7 | 2.57 |
|  |  | Total |  |  | 20.03 |

**65PFL00031D** TN. EMULSION ASFALT.ECI RIEG.IMP
Precios: Almería 509.97
EMULSION ASFALTICA ECI EMPLEADA EN RIEGOS DE IMPRIMACION, INCLUSO BARRIDO PREVIO AL RIEGO.

| Código | Ud | Descripción | Rendimiento | Precio | Importe |
|---|---|---|---|---|---|
| UP01240D | TN. | EMULSION ASFALTICA ECI (material; Almería 455) | 1 | 455 | 455.00 |
| MA00250D | H. | DISTRIB. LIGANTE DE 1.200 L. (maquinaria; Almería 12.62) | 2 | 12.62 | 25.24 |
| MB00300D | H. | BARREDORA DE 3 TN. (maquinaria; Almería 11.67) | 1.2 | 11.67 | 14.00 |
| TC00100D | H. | CAPATAZ | 0.05 | 19.08 | 0.95 |
| TPO0200 | h | PEON ORDINARIO | 1 | 14.78 | 14.78 |
|  |  | Total |  |  | 509.97 |

**65PFT00001D** M2. ESCARIFICADO FIRME EXISTENTE
Precios: Almería 0.83
ESCARIFICADO DE FIRME EXISTENTE, INCLUSO APERTURA DE CAJA PREVIA A LA EXTENSION DEL FIRME.

| Código | Ud | Descripción | Rendimiento | Precio | Importe |
|---|---|---|---|---|---|
| MN00150D | H. | MOTONIVELADORA DE 150 C.V. | 0.015 | 49.26 | 0.74 |
| TC00100D | H. | CAPATAZ | 0.001 | 19.08 | 0.02 |
| TPO0200 | h | PEON ORDINARIO | 0.005 | 14.78 | 0.07 |
|  |  | Total |  |  | 0.83 |

**65PPR00001D** M2. ACERA LOSETA HIDRAUL.40x40 C
Precios: Almería 20.5
ACERA CON LOSETA HIDRAULICA DE 40X40 CM. SOBRE CAPA DE 15 CM. DE ESPESOR DE HORMIGON HM-20.

| Código | Ud | Descripción | Rendimiento | Precio | Importe |
|---|---|---|---|---|---|
| UP00250D | M2. | LOSETA HIDRAULICA DE 40X40 CM. (material; Almería 5.85) | 1 | 5.85 | 5.85 |
| CH02500 | m3 | HORMIGON H-20/P/25/IIb, SUMINISTRADO. | 0.15 | 55 | 8.25 |
| TO02100 | h | OFICIAL 1ª | 0.15 | 18.52 | 2.78 |
| TPO0200 | h | PEON ORDINARIO | 0.15 | 14.78 | 2.22 |
| GM00300 | m3 | MORTERO DE CEMENTO CEM II/A-L 32.5 Y ARENA DE RIO (1:4) | 0.03 | 46.7 | 1.40 |
|  |  | Total |  |  | 20.5 |

**65PPR00003D** M2. ACERA LOS.TERRAZO RUGOSO 40x
Precios: Almería 23.58
ACERA CON LOSETA DE TERRAZO DE TEXTURA RUGOSA, DE 40X40 CM. EN COLOR, SOBRE CAPA DE 15 CM. DE ESPESOR DE HORMIGON HM-20.

| Código | Ud | Descripción | Rendimiento | Precio | Importe |
|---|---|---|---|---|---|
| UP00475D | M2. | LOSET.TERRAZO TEXT.RUGOSA40x (material; Almería 8.93) | 1 | 8.93 | 8.93 |
| GM00300 | m3 | MORTERO DE CEMENTO CEM II/A-L 32.5 Y ARENA DE RIO (1:4) | 0.03 | 46.7 | 1.40 |
| CH02500 | m3 | HORMIGON H-20/P/25/IIb, SUMINISTRADO. | 0.15 | 55 | 8.25 |
| TO02100 | h | OFICIAL 1ª | 0.15 | 18.52 | 2.78 |
| TPO0200 | h | PEON ORDINARIO | 0.15 | 14.78 | 2.22 |
|  |  | Total |  |  | 23.58 |

**66PRESI002** UD RESIDUOS
Precios: Almería 1
PARTIDA ESTUDIO DE GESTION DE RESIDUOS SEGUN ANEJO CORRESPONDIENTE

**72THA08004D** M. TUBE. HOR. ARM. Ø 80 CM. J.E
Precios: Almería 103.91
TUBERIA DE HORMIGON ARMADO DE 80 CM. DE DIAMETRO INTERIOR, CON JUNTA ELASTICA, SERIE D DE RESISTENCIA AL APLASTAMIENTO, COLOCADA EN OBRA Y PROBADA.

| Código | Ud | Descripción | Rendimiento | Precio | Importe |
|---|---|---|---|---|---|
| UA02372D | M. | TUBO HORM.ARM.Ø80 J.ELAS-SER (material; Almería 93) | 1 | 93 | 93.00 |
| TP00100 | h | PEóN ESPECIAL | 0.21 | 17.47 | 3.67 |
| TPO0200 | h | PEON ORDINARIO | 0.21 | 14.78 | 3.10 |
| MG00160D | H. | GRUA MOVIL HIDRA. S/CAMION 1 (maquinaria; Almería 29.56) | 0.14 | 29.56 | 4.14 |
|  |  | Total |  |  | 103.91 |

**72THA10004D** M. TUBE. HOR. ARM. Ø 100 CM. J.
Precios: Almería 137.78
. TUBERIA DE HORMIGON ARMADO DE 100 CM. DE DIAMETRO INTERIOR, CON JUNTA ELASTICA, SERIE D DE RESISTENCIA AL APLASTAMIENTO, COLOCADA EN OBRA Y PROBADA.

| Código | Ud | Descripción | Rendimiento | Precio | Importe |
|---|---|---|---|---|---|
| UA02377D | M. | TUBO HORM.ARM.Ø100J.ELAS-SER (material; Almería 125.31) | 1 | 125.31 | 125.31 |
| TP00100 | h | PEóN ESPECIAL | 0.24 | 17.47 | 4.19 |
| TPO0200 | h | PEON ORDINARIO | 0.24 | 14.78 | 3.55 |
| MG00160D | H. | GRUA MOVIL HIDRA. S/CAMION 1 | 0.16 | 29.56 | 4.73 |
|  |  | Total |  |  | 137.78 |

**72TPV31561** ml TUB PVC SA U.EL. Ø 315MM-6,1
Precios: Almería 29.24
TUBERIA DE PVC SANEAMIENTO CON UNION ELASTICA, DE 315 MM. DE DIAMETRO EXTERIOR Y 7 MM. DE ESPESOR, COLOCADA EN OBRA Y PROBADA.INCLUIDO ARENA

| Código | Ud | Descripción | Rendimiento | Precio | Importe |
|---|---|---|---|---|---|
| UA01625D | m | TUBERIA PVC-U.ENCO Ø315MM-7, (material; Almería 25) | 1 | 25 | 25.00 |
| AA00200 | m3 | ARENA FINA (material; Almería 8.39) | 0.17 | 8.39 | 1.43 |
| TP00100 | h | PEóN ESPECIAL | 0.15 | 17.47 | 2.62 |
| TC00100D | H. | CAPATAZ | 0.01 | 19.08 | 0.19 |
|  |  | Total |  |  | 29.24 |

**D36BA008P** UD RETIRADA Y TRANSP. DE áRBOL
Precios: Almería 61.48
RETIRADA POR MEDIOS MECáNICOS Y MANUALES DE áRBOL DE HASTA 50 CM. DE DIáMETRO. INCLUSO TRANSPORTE Y TRANSPLANTADO.

| Código | Ud | Descripción | Rendimiento | Precio | Importe |
|---|---|---|---|---|---|
| U01AA501 | hr | Cuadrilla A (Almería 40.33) | 0.45 | 40.33 | 18.15 |
| U37BA002 | hr | EXCAVADORA DE NEUMáTICOS (maquinaria; Almería 30.58) | 0.4 | 30.58 | 12.23 |
| U02OD001 | hr | AUTOGRúA PEQUEÑA (maquinaria; Almería 69.43) | 0.4 | 69.43 | 27.77 |
| U02JA003 | hr | CAMIóN 10 T. BASCULANTE (maquinaria; Almería 33.25) | 0.1 | 33.25 | 3.33 |
|  |  | Total |  |  | 61.48 |

| Código | Ud | Descripción | Precio |
|---|---|---|---|
| MA-000 | u | Medición auxiliar (Almería 0) | 0 |

## Precios auxiliares

**A0000001** M3. EXCAVACION ZANJA TIERRA FRAN
Precios: Almería 25.13
EXCAVACION EN ZANJA EN TIERRA FRANCA.

| Código | Ud | Descripción | Rendimiento | Precio | Importe |
|---|---|---|---|---|---|
| TPO0200 | h | PEON ORDINARIO | 1.7 | 14.78 | 25.13 |
|  |  | Total |  |  | 25.13 |

**U01AA501** hr Cuadrilla A
Precios: Almería 40.33
Hr. Cuadrilla A de albaÑilería, cuantificando para su formación 1,00 h de Oficial de primera, 1,00 h de Ayudante y 0,50 h de Peón suelo.

| Código | Ud | Descripción | Rendimiento | Precio | Importe |
|---|---|---|---|---|---|
| TO02100 | h | OFICIAL 1ª | 1 | 18.52 | 18.52 |
| TAO0100 | hr | AYUDANTE (mano de obra; Almería 14.42) | 1 | 14.42 | 14.42 |
| TPO0200 | h | PEON ORDINARIO | 0.5 | 14.78 | 7.39 |
|  |  | Total |  |  | 40.33 |

## Recursos

**MK00270D** H. CAMION REGADOR LIGANTES 5.00
CAMION REGADOR DE LIGANTES DE 5.000 LITROS.

**AC00150D** M3. ARIDO ARTIF.FINO P/MEZCLAS A
ARIDO ARTIFICIAL FINO EN MEZCLAS ASF. S/CAMION CANTERA.

**AC00151D** M3. ARIDO ARTIF.GRUESO P/MEZCL.A
ARIDO ARTIFICIAL GRUESO EN MEZCLAS ASF.S/CAMION CANTERA

**MX00100D** UD. TM.xKM. TRANSPORTE MATERI/CA
TMXKM DE TRANSPORTE MATERIAL DIVERSO S/CAMION BASCULAN.

**MA00150D** H. PLAN.AGLOM.ASFALT/CALIENTE 8
PLANTA DE AGLOMERADO ASFALTICO EN CALIENTE DE 80-100 TN/HORA.

**ME00270D** H. EXTENDEDORA AGLOM.ASFAL.S/OR
EXTENDEDORA DE AGLOMERADO ASFALTICO S/ORUGAS DE 50 C.V.

**MR00460D** H. COMPACT.NEUMATICOS AUTOPROPU
COMPACTADOR DE NEUMATICOS AUTOPROPULSADO DE 15 TN.

**UP01206D** TN. BETUN ASFALTICO B 35/50 ó 50/70
BETUN ASFALTICO B 35/50 ó B 50/70.

**MC00160D** h MARTILLO NEUMAT.ROMPEDOR 40
MARTILLO NEUMATICO ROMPEDOR DE 40 KG.

**MR00480D** H. COMPACT.VIBRAT. AUTOPROP. 8
COMPACTADOR VIBRATORIO AUTOPROPULSADO DE 8 TM.

**ME00450D** H. RETROEXCAV.HIDRAULICA S/RUED
RETROEXCAVADORA HIDRAULICA S/RUEDAS DE 400 L. CAPACIDAD.

**MK00160D** H. CAMION FURGONETA FIJO 120 C
CAMION FURGONETA FIJO DE 120 C.V.

**CA02301D** M. BARRERA SEGURIDAD CHAPA GAL. 3 MM
BARRERA DE SEGURIDAD EN CHAPA GALVANIZADA, DE 3 MM. DE ESPESOR.

**CA02305D** M. PERFIL TUB. 120x55x4 MM. ACERO GALVA. 1,50 M
PERFIL TUBULAR DE ACERO GALVANIZADO, 120x55x4
MM. DE 1,50 M. DE LONGITUD PARA BANDA DE DOBLE SENO.

**CA02307D** UD. SEPARADOR ESTANDAR ACERO GALVA
SEPARADOR ESTANDAR (DRCHO. ó IZQDO.) PARA BARRERA METALICA DE SEGURIDADO.

**CA02315D** UD. JUEGO TORNILLERIA Y ARANDELAS
JUEGO DE TORNILLERIA Y ARANDELAS, PARA BARRERA METALICA.

**CA02312D** UD. JUEGO TACOS SPIRROTS
JUEGO DE TACOS DE SPIRROTS, PARA FIJAR PLACAS A HORMIGON.

**CA02306D** M. PERFIL TUB. 120x55x4 MM. ACERO GALVA. 2,0 M
PERFIL TUBULAR DE ACERO GALVANIZADO, 120x55x4
MM. DE 2,0 M. DE LONGITUD PARA BANDA DE DOBLE SENO.

**CA02320D** UD. PIEZA TERMINAL COLA DE PEZ ó GANCHO
PIEZA TERMINAL EN COLA DE PEZ ó GANCHO, PARA REMATE DE BANDA DOBLE SENO.

**MW00101D** H. MAQUINA PINTURA AUTOPROPULSA
MAQUINA DE PINTURA AUTOPROPULSADA DE 3 BANDAS Y 30 CV.

**UI00330D** UD. ROLLO CINTA ADHESIVA DE PAPEL KREPP LISO
ROLLO DE CINTA ADHESIVA DE PAPEL KREPP LISO DE 45x50 MM. PARA ENCINTAR

**UC9VF080** Ud SEÑAL CUADRADA 60 CM. LADO REF. NIVEL 2
SEÑAL CUADRADA 60 CM. LADO, DE CHAPA DE ACERO GALVANIZADO DE 3 MM., REFLECTANTE NIVEL 2 (HI)

**UC9VM003** Ml POSTE ACERO GALVA. 80x40x2mm
POSTE CHAPA ACERO GALVANIZADO 80x40x2mm

**UC9VF065** Ud SEÑAL OCTOGONAL 60 CM. APO. REF. NIVEL 2
SEÑAL OCTOGONAL 60 CM. APOTEMA. DE CHAPA DE ACERO GALVANIZADO DE 3 MM. ,REFLECTANTE NIVEL 2 (HI)

**UC9VF010** Ud SEÑAL TRIANG. 90 CM. LADO, REFL. NIEVL 2
SEÑAL TRIANGULAR DE 90 CM. LADO, DE CHAPA DE ACERO GALVANIZADO DE 3 MM. , REFLECTANTE NIVEL 2 (HI)

**UC9VH002** M2 PANEL REFLECTANTE, CHAPA ACERO REFL. NIVEL 2
PANEL REFLECTANTE, DE CHAPA DE ACERO GALVANIZADO DE 3 MM., REFLECTANTE NIVEL 2 (HI)

**US07718D** M. TUBO A.C. Ø 100 CMS.,E=2,7 M
TUBO A.C. Ø 100 CM. E=2,7 MM. Y TERR. ENTRE 0,5 Y 12,5 M

**US07802D** M. CAEDERO A.C. PARA TUBO Ø100
CAEDERO A.C. PARA TUBO Ø 100 CMS., E=2,0 MM.

**US07803D** M. CAEDERO A.C. PARA TUBO Ø120
CAEDERO A.C. PARA TUBO Ø 120 CMS., E=2,0 MM.

**AC00154D** t ESCOLLERA MAYOR 1,00 TM A PIE DE OBRA
ESCOLERA MAYOR 1,00 TM. A PIE DE OBRA.

**UP01150D** M. BORDILLO HORMIG.VIBR. 25x15-
BORDILLO DE HORMIGON VIBRADO DE 25X15-12 CM.

**GM00300** m3 MORTERO DE CEMENTO CEM II/A-L 32.5 Y ARENA DE RIO (1:4)
MORTERO DE CEMENTO CEM II/A-L 32.5 Y ARENA DE RIO M-80 (1:4). SUMINISTRADO.

**MA00250D** H. DISTRIB. LIGANTE DE 1.200 L
DISTRIBUIDORA DE LIGANTE DE 1200 LITROS.

**UP00475D** M2. LOSET.TERRAZO TEXT.RUGOSA40x
LOSETA DE TERRAZO DE TEXTURA RUGOSA DE 40X40 CM. COLOR.

**UA02372D** M. TUBO HORM.ARM.Ø80 J.ELAS-SER
TUB0 DE HORMIGON ARMADO DE 80 CM. DE DIAMETRO CON JUNTA ELASTICA, SERIE D.

**MG00160D** H. GRUA MOVIL HIDRA. S/CAMION 1
GRUA MOVIL HIDRAULICA SOBRE CAMION 1-2 TM.

**UA02377D** M. TUBO HORM.ARM.Ø100J.ELAS-SER
TUB0 DE HORMIGON ARMADO DE 100 CM. DE DIAMETRO CON JUNTA ELASTICA, SERIE D.

**UA01625D** m TUBERIA PVC-U.ENCO Ø315MM-7,
TUBERIA DE PVC PARA SANEAMIENTO CON UNION ELASTICA DE 315 MM. DE DIAMETRO Y 7,7 MM. DE ESPESOR.
